# Aidlingen, Dachsanierung Buchhaldenhalle
Angebotsaufforderung (GAEB DA XML 3.0, DA83)
Projekt: 24-322
Währung: EUR
Erstellt mit: GXML Toolbox V3.3 R20210630, iTWO_64 V10.0.690, 06.05.2026

## Deckblatt
LEISTUNGSVERZEICHNIS

........................................................................
Firmenstempel und / oder Adresse

Baumaßnahme:  Aidlingen, Dachsanierung Buchhaldenhalle

Angebot für  Metallbau- / Schlossserarbeiten

Auftraggeber:  Gemeinde Aidlingen

Ausführung:  Beginn  13.08.2026
  Ende  11.09.2026

## Situation
Situation

1.  Bauliche Maßnahmen

Im Auftrag der Gemeinde Aidlingen plant Kuhn Decker Architekten und Ingenieure eine Dachsanie-rungsmassnahme der Buchhaldenhalle + Nebengebäude. Die nachfolgend ausgeschriebenen Leistungen betreffen die Metallbau- und Schlosserarbeiten.

Davon betroffen sind die Sporthalle und das Eingangsbebäude mit dem Foyer und Überdachung.

Im Zuge der Dachsanierung werden zwei Steigleitern mit Überstiegen benötigt. Ebenfalls wird ein neues Geländer für die Wartungsarbeiten an der neuen PV-Anlage notwendig.
Im Innenbereich der Halle muss aufgrund der Demontage des Dachrandes ein Trapezblech am Dach ergänzt werden.

2.  Ausführungsfristen
Ausführung:
Beginn  13.08.2026
Ende  11.09.2026

3.  Dem Leistungsverzeichnis beigelegte Pläne / Unterlagen (Vorabzüge)

Folgende Planunterlagen werden zur Verfügung gestellt:

A01_Dachaufsicht
D01_Attikadetails
D02_Steigleiter_Dach_1

Diese Planunterlagen sind Grundlage für die jeweils nachfolgenden LV-Positionen.

## wBWB Weitere Bewerbungsbedingungen
Weitere Bewerbungsbedingungen (wBwB)

Allgemein

Datenaustausch

(1) Bei Angebotsaufforderung erhält der Bieter eine Datei der Datenart 83 (DA83-Datei) nach GAEB (Gemeinsamer Ausschuss für Elektronik im Bauwesen).

(2) Aus dieser erstellt er eine DA84-Datei mit den Angebotspreisen, die er  zusammen mit dem  Angebot abgibt.

Angebot

(1) Der Bieter hat sich vor Angebotsabgabe über die örtlichen Verhältnisse zu informieren und gegebenenfalls alle Auskünfte, die für seine Kalkulation notwendig sind und nicht aus den Ausschreibungsunterlagen hervorgehen schriftlich bei Kuhn Decker zu erfragen.

(2) Die Besichtigung der Baustelle/der örtlichen Verhältnisse ist mit der Fachabteilung des AG zu vereinbaren.

(3) Ansprechpartner vom Bauvorhaben bzgl. Besichtigungstermin vor Ort:

Herr Tobias Riehm,
Telefon: 07034 / 125-413
Mail: t.riehm@aidlingen.de

(4) Der Bieter bestätigt mit Abgabe des Angebotes, dass er sich über die örtlichen Verhältnisse der Baustelle
sowie Art und Umfang der zu leistenden Arbeit Klarheit verschafft hat.

(5) Eingehende Angebote ohne vorherige Ortsbesichtung werden nicht berücksichtigt.

## Vertragsbedingungen
Vertragsbedingungen

Auftragsbestandteile sind nachfolgende Punkte:

1. Das Aufmaß erfolgt durch den Auftragnehmer vor Ort. Die Örtlichkeiten wurden durch den Auftragnehmer (AN) eingehend besichtigt.
2. Veränderungen, Erweiterungen und/oder Zusatzarbeiten sind mit dem AG abzustimmen und schriftlich freizugeben.
3. Zusatzarbeiten müssen gesondert rapportiert und unterschrieben werden.
4. Der AN ist zur Weitervergabe einzelner, von ihm übernommener Leistungen an Subunternehmer nur nach Abstimmung mit dem AG berechtigt.
5. Der vorstehende Auftrag wird erteilt unter der Bedingung, dass die Ausführung den Unfallverhütungs- und Arbeitsschutzvorschriften sowie den allgemein anerkannten sicherheitstechnischen und arbeitsmedizinischen Regeln entspricht. Diese Verpflichtung ist Teil des Vertrages. Wird diese Regelung nicht beachtet, gilt der Auftrag als nicht ordnungsgemäß erfüllt. Schadensersatzansprüche wegen sich daraus ergebender Folgen bleiben vorbehalten.
6. Der AN verpflichtet sich, die Unfallverhütungsvorschriften insbesondere die Vorschriften zur Sicherung des Baubetriebs und Verhütung von Unfällen (Unfallverhütungsvorschriften der Berufsgenossenschaften) einzuhalten. Für die dazu erforderlichen Maßnahmen ist er allein und voll verantwortlich. Er hat die von ihm zu treffenden Sicherheitsmaßnahmen ständig zu überprüfen und in vorschriftsmäßigem Zustand zu halten, auch wenn sie von Dritten beschädigt oder entfernt wurden. Er darf vorhandene Sicherheitsmaßnahmen anderer nicht beschädigen oder entfernen. Ist dies nicht zu vermeiden, müssen sie unverzüglich wieder ordnungsgemäß instand gesetzt werden. In der Zwischenzeit sind in geeigneter Form andere Maßnahmen zur Unfallverhütung zu ergreifen.
7. Der AN verpflichtet sich, vor Aufnahme der Arbeiten eine objektbezogene Gefährdungsbeurteilung gemäß ArbSchG §§ 4,5,6 durchzuführen.
8. Es gilt die aktuell gültige VOB in allen Teilen für die Mängelhaftung, Schadenersatzpflicht, Verjährung und Kündigungsrecht.
1. Die Arbeiten werden vor Ort mit der Gemeinde Aidlingen abgestimmt.
Als Ansprechpartner steht hierfür zur Verfügung:
Herr Tobias Riehm,
Telefon: 07034 / 125-413
Mail: t.riehm@aidlingen.de

W ir bitten Sie, den Auftrag sowie die Annahme der o.g. Auftragsbestandteile schriftlich zu bestätigen.

## ZTV Zusätzliche technische Vertragsbedingungen - Allgemein
Zusätzliche technische Vertragsbedingungen - ALLGEMEIN

1. Grundlagen

Grundlagen der Leistungsbeschreibung sind die anerkannten Regeln der Technik sowie die zu Vertragsabschluss gültigen DIN-Normen, EN-Normen, EC-Normen, ISO-Normen, VDI, VOB sowie der gesetzlichen und behördlichen Vorschriften.

Bei der Herstellung des Bauwerks sind alle Normen, Auflagen, Anordnungen und Vorschriften der Behörden, der Berufsgenossenschaft, des Verbandes der Sachversicherer sowie der Versorgungswerke und der Technischen Überwachungsvereine zu beachten und  zu erfüllen.
Die zu verwendenden Baustoffe und die Ausstattung des Bauwerks ergeben sich aus den genannten Unterlagen und den zum Zeitpunkt der Ausführung wirksamen Normen, DIN- und EN- Vorschriften, Arbeitsstättenrichtlinien sowie der VOB,  neueste Fassung. Bei Differenzen zwischen diesen Vorgaben gelten jeweils die weitergehenden Anforderungen.

2. Termine / Arbeitszeiten

Der AN ist verpflichtet, jede Behinderung und Unterbrechung unter Angabe von Gründen schriftlich anzuzeigen, durch welche die Einhaltung der vereinbarten Fertigstellungsfristen gefährdet sind. Für evtl. Arbeitsunterbrechungen, die der AG zu vertreten hat, werden nur die Tage der tatsächlichen Unterbrechung an die vertraglich vereinbarte Frist hinzugerechnet.

Nach Abstimmung mit der Bauleitung sind Arbeiten auch außerhalb der normalen Arbeitszeit auszuführen. Samstagsarbeiten sind Regelarbeitszeiten. Zuschläge werden nicht gesondert vergütet.

3. Baustellenorganisation

Lager- und Arbeitsplätze
Dem AN stehen Lager- und Arbeitsplätze in beschränktem Umfang in Absprache mit dem Bauherr zur Verfügung. Darüber hinaus erforderliche Lager- und Arbeitsplätze hat der AN zu beschaffen.

Die Lagerflächen sind mit Firmenschild unter Angabe der Telefonnummer und der zuständigen Fachabteilung des AGs zu kennzeichnen.
Vom AN ist innerhalb von 14 Tagen ein Baustelleneinrichtungsplan vorzulegen.

Bautenstandsbericht
Der Auftragnehmer ist verpflichtet, dem Bauherrn alle 4 Wochen einen Bautenstandsbericht, belegt mit Fotos, vorzulegen. Weiterhin ist der Nachweis über die Einhaltung der Termine entsprechend dem Bauzeitenplan zu führen. Die Berichte und Nachweise sind dem AG schriftlich zu übergeben.

4. Revisionsunterlagen

Dem Auftragnehmer obliegt, bei Fertigstellung der Gesamtanlage, spätestens jedoch 3 Wochen vor Abnahme der Leistungen, die Vorlage sämtlicher notwendiger Revisionsunterlagen archiviert und geordnet mit Inhaltsverzeichnis in einzelnen DIN-A-4-Ordnern. Fehlende Unterlagen sind zu erstellen bzw. zu ergänzen. Jeweils einmal in Papierform farbig angelegt (gefaltet nach DIN) und 1 x auf Datenträger im pdf-Format, Pläne im dwg- und pdf-Format.

a) Sämtliche Abnahmebescheinigungen / Konformitätserklärungen, Kopien bzw. Originale behördlicher Abnahmen und behördlicher Prüfzeugnisse, Einweisungsprotokolle, Errichterbestätigungen, Abnahme- und Nachschauprotokolle, etc.

b) Sämtliche Zulassungen und Gutachten.

c) Alle Betriebs-, Bedienungs- und Wartungsanleitungen
Pflegehinweise aller Materialien, Herstellerinformationen

5. Weisungen / Auskunft

Der Bauherr ist berechtigt, jederzeit Grundstück und Baustelle zu betreten. Der Auftragnehmer ist verpflichtet, jederzeit dem Bauherrn Auskünfte zu erteilen. Auf Verlangen des Bauherrn hat der Auftragnehmer an Baubegehungen und Baubesprechungen kostenfrei teilzunehmen. Nach Vertragsabschluss sind vom Bauherrn und Auftragnehmer weisungsbefugte Personen zu benennen.

6. Personal / Bauleitung

Der AN bestellt zur durchgängigen Leitung auf der Baustelle einen verantwortlichen, sachverständigen Fachbauleiter. Der Bauleiter ist so zu bevollmächtigen, dass er die Maßnahme alleinverantwortlich führen kann.

Sein Name und der des Stellvertreters sind der Bauüberwachung des AG drei Wochen vor Baubeginn mitzuteilen. Der AG bestellt hiermit den AN zum Fachbauleiter und zum Koordinator über die vom AN übernommenen Arbeiten.

7. Veröffentlichung

Der AN ist nur mit ausdrücklicher Zustimmung des AG berechtigt, Ausführungsunterlagen und Leistungen oder Teile daraus zu veröffentlichen.

8. Überwachung durch den Auftraggeber

Bei nicht vertragsgemäßer Ausführung der Leistung kann sich der AN nicht auf unzureichnde Überwachung durch den AG berufen.

9. Sicherheitskoordinator

Der AG setzt Sicherheits- und Gesundheitsschutzkoordinatoren nach Maßgabe der EU-Richtlinie 92/57/EWG auf seinen Baustellen ein.
Diesen ist ungehinderter Zutritt zur Baustelle zu gewähren und es sind alle erforderlichen sicherheitsrelevanten Unterlagen auf Anforderung unentgeltlich beizustellen. Seinen Weisungen ist Folge zu leisten.
Jeder Mitarbeiter der ausführenden Firma hat vor Beginn der Arbeiten an einer Sicherheitsunterweisung durch den SiGeKo teilzunehmen.
Die ortsüblichen Schutz- und Sicherheitsmaßnahmen sind vom Auftragnehmer nach den gültigen Unfallverhütungsvorschriften und den behördlichen Bestimmungen durchzuführen.

10. Sicherung von Leistungen und Stoffen

Es ist Sache des AN, seine Leistungen und Materialien gegen Winterschäden, Grund- und Tagwasser, Schnee, Eis, Diebstahl u.a. ohne besondere Vergütung zu schützen und ggf. zu versichern. Diese gilt auch für die ihm vom AG evtl. übergebenen Materialien.
Die Sicherung der Baustelle ist in jedem Falle Sache des AN und zwar in der Weise, dass die Belange des AG und der Grundstücksanlieger gewahrt werden. Der AN stellt den AG und dessen Verrichtungs- und Erfüllungsgehilfen von allen Ansprüchen frei, die von Dritten im Zusammenhang mit der Durchführung seiner Leistung erhoben werden.

11. Bauschutt / Reinigung

Die fachgerechte  und ständige Entsorgung von Bauschutt, Baumüll und Sondermüll  ist eine Leistung des AN und ist dem AG schriftlich nachzuweisen. Deponiegebühren gehen zu Lasten des AN.
Staubentwicklung ist mittels geeigneten Maßnahmen zu vermeiden. Sämtliche erforderlichen Schutt- und Abbruchcontainer, Big-Packs oder sonstigen geeigneten Behältnisse zur Sammlung und Trennung von Abfall- /Abbruchmaterial.
Kostenübernahme Bauschuttentsorgung und Baureinigung
Die spezielle Baureinigung für durch den AN verursachte Verunreinigungen und den anfallenden Schutt und Müll hat der AN in Eigenregie unverzüglich durchzuführen. Die Geltendmachung darüber hinausgehender Schadensersatzansprüche bleibt ausdrücklich vorbehalten.
Die vorbeschriebenen Leistungen spezifizieren sich wie folgt
Unter der speziellen Baureinigung versteht man folgende Leistungen.
Reinigen und Beseitigen des Baumülls, der durch die Fremdfirma selbst verursacht wurden ist, z.B. restliche Materialien und Schmutz, der direkt am Montageort anfällt, Entsorgung des Hausmülls aus Tagesunterkünften. Reinigungsumfänge, die direkt der Arbeit zuzuordnen sind, bleiben in der Pflicht des AN.

12. Erkundungspflicht / Ortsbesichtigung

Der Bieter hat sich vor Angebotsabgabe an Ort und Stelle über die dortigen Verhältnisse zu informieren und gegebenenfalls alle Auskünfte, die für seine Kalkulation notwendig sind und nicht aus den Ausschreibungsunerlagen hervorgehen schriftlich zu erfragen.
Weiterhin hat er sich über das Grundstück und sonstige örtliche Gegebenheiten wie Lage, Geländeverlauf, Zufahrt, Freiflächen, Lagermöglichkeiten, etc. kundig zu machen und sie in seiner Kalkulation zu berücksichtigen.
Der Bieter bestätigt mit Abgabe des Angebotes, dass er sich über die örtlichen Verhältnisse der Baustelle sowie Art und Umfang der zu leistenden Arbeit Klarheit verschafft hat.

Unkenntnis über die örtlichen Verhältnisse berechtigt zu keinerlei Mehrforderungen durch den AN.

13. Lieferung von Stoffen und Bauteilen

Alle Leistungen umfassen immer auch die Lieferung der dazugehörigen Stoffe und Bauteile, einschl. Abgabe und Lagern auf der Baustelle, wenn in der Leistungsbeschreibung nicht Anderes beschrieben ist. Die Zusicherung über die Eignung der angebotenen Verfahren, Stoffe und Bauteile gilt für den vorgesehenen Verwendungszweck mit dem Angebot als erbracht.

Es dürfen nur geprüfte und zugelassene Materialien eingesetzt werden.
Entladung, Lagerung und Transport zur Verwendungsstelle sind Sache des AN.

Nachweis der Gütesicherung
Der AN hat dem AG den Nachweis über die Gütesicherung der zu liefernden Stoffe und Bauteile entspr. den betreffenden Normen und Zulassungen zu erbringen. Diese Forderung gilt als erfüllt, wenn die Stoffe oder Bauteile das Gütezeichen einer anerkannten Güteschutzgemeinschaft tragen, sofern in der Zulassung nicht besondere Auflagen enthalten sind.

14. Montage / Ausführung

gemäss den anerkannten Regeln der Technik und Ausführungsbestimmungen sowie der Einhaltung der DIN-Normen.
Wenn innerhalb der nachfolgenden Beschreibungen widersprüchliche Angaben vorhanden sein sollten, so ist der Bieter aufgefordert, im Angebotsverfahren auf solche Widersprüche hinzuweisen und die Planer zur Klärung aufzufordern.

Sämtliche Positionen dieses LVs beinhalten die Lieferung des erforderlichen Materials, die Montage/Ausführung und die für die Montage/Ausführung erforderlichen Mittel soweit nicht anders angegeben sowie den Materialtransport.
Alle im Angebot genannten Produkte werden unter Beachtung der Herstellervorschriften verarbeitet.

15. Besondere Vertragsbedingungen

Art und Umfang der Leistung (Ergänzung zu VOB/B § 1)
Die auszuführende Leistung wird nach Art und Umfang durch den Vertrag bestimmt. Als Bestandteil des Vertrages gelten die allgemeinen technischen Vertragsbedingungen für Bauleistungen.

Bei Widersprüchen im Vertrag gilt generell die höherwertige Ausführung als geschuldet. (Gesamtheit der Leistungsbeschreibung)

16. Umweltschutz

Zum Schutz der gesamten Umwelt hat der Auftragnehmer die durch die Arbeiten hervorgerufenen. Beeinträchtigungen auf das unvermeidliche Maß einzuschränken. Es sind Baustoffe und die zu ihrer Verarbeitung erforderlichen Hilfsmittel (Bauhilfsstoffe, z.B. Anstriche, Grundierungen, Kleber, Spachtelmassen etc.) zu verwenden, die sowohl für die menschliche Gesundheit als auch für die Umwelt unbedenklich sind.

Insbesondere im eingebauten Zustand dürfen keine gesundheitliche Beeinträchtigungen durch das Freisetzen von toxischen Bestandteilen in Form von Gasen, Dämpfen und Schwebstoffen entstehen. Es dürfen auch keine Materialien verwendet werden, die zu einer nachweislichen. Beeinträchtigung des menschlichen Wohlbefindens führen (z.B. Hautreizungen oder Allergien durch Faserpartikel, Gase, Dämpfe, Geruchsbelästigungen etc.).

## ZTV Zusätzliche technische Vertragsbedingungen - Metallbau/Schlosserarbeiten
ZTV Zusätzliche Technische Vertragsbedingungen

Die ZTV sind als Ergänzung der ATV (VOB/C) bei der Kalkulation zu berücksichtigen.

Maßgebend für die Lieferung und Ausführung der Leistungen sind die allgemeinen Vertragsbedingungen für Bauleistungen des Bauherrn; die ATV in der VOB, Teil C und weitere DIN - Vorschriften, jeweils die neuste Ausgabe:

- DIN 18 299 Allgemeine Regelungen für Bauarbeiten jeder Art
- DIN 18335 Stahlbauarbeiten
- DIN 18339 Klempnerarbeiten
- DIN 18360 Metallbauarbeiten
- Hersteller- und Verarbeitungsvorschriften
- zugehörigen Normen und Materialnormen
- Hersteller- und Verarbeitungsvorschriften

Gütevorschriften und Richtlinien des deutschen Institut für Gütesicherung und Kennzeichnung e.V. (RAL)
Unfallverhütungsvorschriften Bauarbeiten und Merkblätter der Berufsgenossenschaft sowie sinngemäß die zugeordneten Ergänzungen der Allgemeinen Technischen Vertragsbedingungen  (ATV, VOB/C) dieses istungsverzeichnisses.

## Bieterangaben
Bieterangaben

Zur Kalkulation

Kalkulierte Bauzeit  .............................Werktage

Baustellenbesetzung im Mittel  .............................Personen

Anzahl der Gesamtstunden  .............................Stunden

Für die Baustelle gültiger Mittellohn  .............................EUR/h

Zuschläge auf Lohnkosten  ............................. %

Zuschläge auf Bauhilfs-/Stoffe  ............................. %

Zuschläge Nachunternehmerleistungen  ............................. %

An Gerüsten wurden kalkuliert.............................EUR pauschal

## Ausführungsrichtlinien / Kalkulationshinweis
Ausführungsrichtlinien

Der Auftragnehmer ist zur strikten Einhaltung der allgemein anerkannten Regeln der Technik sowie der gesetzlichen und behördlichen Vorschriften verpflichtet.

Wochenendarbeiten sind als Regelarbeitszeiten einzukalkulieren.

Staubentwicklung ist mittels geeigneten Maßnahmen zu vermeiden

Sämtliche Positionen dieses LVs beinhalten die Lieferung des erforderlichen Materials, die Montage/Ausführung und die für die Montage/Ausführung erforderlichen Mittel soweit nicht anders angegeben sowie den Materialtransport.

Alle im Angebot genannten Produkte werden unter Beachtung der Herstellervorschriften verarbeitet.

Zur Kenntnis der Örtlichkeiten wird erwartet, vor Angebotsabgabe eine Ortsbesichtigung durchzuführen.
Unkenntnis über die örtlichen Verhältnisse berechtigt zu keinerlei Mehrforderungen durch den AN.

Unstimmigkeiten und Mängel im Leistungsverzeichnis sind zum Vergabegespräch anzuzeigen.

Schutz- und Sicherheitsmaßnahmen

Die ortsüblichen Schutz- und Sicherheitsmaßnahmen sind vom Auftragnehmer nach den gültigen Unfallverhütungsvorschriften und den behördlichen Bestimmungen durchzuführen.

Jeder Mitarbeiter der ausführenden Firma hat vor Beginn der Arbeiten an einer Sicherheitsunterweisung durch den SiGeKo teilzunehmen.

Hinweis

Die in den nachfolgend beschriebenen Positionen aufgeführten Leistungen sind gemäß der "ZTV", sowie den Vorbemerkungen und den vorgestellten technischen Beschreibungen auszuführen. Alle Positionen sind als komplette, in sich geschlossene und voll funktionsfähige Leistungen anzubieten. Notwendig erscheinende Änderungen oder Ergänzungen sind mit einer entsprechenden Begründung schriftlich dem Angebot beizufügen.

Die dem Leistungsverzeichnis beigelegten Planunterlagen sind Grundlage der jeweils nachfolgend beschriebenen LV-Positionen.

## 004 Metallbauarbeiten
Datum: 06.05.2026

### Bereich 1 Baustelleneinrichtung

#### Abschnitt 1.1 Baustelle einrichten, vorhalten und räumen

**1.1.10 Baustelle einrichten, vorhalten und räumen**
*** Pauschalposition
Baustelle einrichten, vorhalten und räumen.
Alle für die nachfolgend beschriebenen Leistungen erforderliche Einrichtungen. Wie z.B.
- Vermessungsarbeiten für Höhenfestlegung und
  Lagebestimmung
- Hebefahrzeuge und Hubarbeitsbühnen für die Montage der
  unten genannten Leistungen

Bauseitige Leistungen:
- Baustrom
- Bauwasser
Menge: 1,000 psch

### Bereich 2 Metallbau-/Schlosserarbeiten

#### Abschnitt 2.1 Steigleiter, Höhe 9,3m

**2.1.10 Steigleiter aus Stahl, als Dachzugang, Höhe 9,3m**
Liefern und einbauen einer Steigleiter an der bestehenden Beton-Aussenfassade.

Als Leiter außerhalb des Bauwerks zum Aufstieg auf die Dachfläche, Ausführung in Anlehnung an DIN 24 532, Ausführung mit Rückenschutz (Rückenschutz, Holmbügel  und Austrittspodest werden gesondert vergütet).

Die kraftschlüssige Befestigung an der bestehenden Aussenwand des Gebäudes ist gem. statischen Erfordernissen einzukalkulieren, einschließlich aller weiteren notwendigen Befestigungkonstruktionen für die Steigleiter gemäß Zulassung.

Es ist zu beachten, dass für das später angebrachte WDVS ein Wandaufbau von ca. 16+2cm = 18cm dazukommt.

Einzukalkulieren sind die Montagebügel (ca. 8 Stck.) für die Leiter. Die Montagebügel werden an ein Stahlschwert t=20mm angeschraubt. Das Stahlschwert wird als Zulage gesondert vergütet.

Ausführung wie folgt:
Stahlsorte:  S235 JR
Sprossenabstand: maximal ca. 280 mm
Holmenabstand: Achsmaß ca. 600 mm
Aufstiegshöhe: bis ca. 9,32 m
Korrosionsschutz: Feuerverzinkung
Befestigungspunkte: ca. 8 St.
Abstand z. Gebäude: ca. 46 cm

Siehe Detail: D002
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
Steigleiter mit Holmverlängerung und Austrittpodest
Menge: 1,000 Stck

**2.1.20 Zulage Steigleiter, Stahlschwert Länge 290mm**
Zulage Steigleiter für Stahlschwert zur Befestigung der Steigleiter für das spätere WDVS an der Fassade.

Flachstahlschwert mit Lochung für die Montage des Steigleiterbügels mit angeschweißter Kopfplatte und vier Bohrungen, inkl. Befestigungsmittel.

Stahlwert und Kopfplatte:

Stahlsorte:  S235 JR
Profil:  Flachstahl ca. 290x120x20mm
  Kopfplatte ca. 150x150x20mm
Oberfläche:  verzinkt
Menge: 8,000 Stck

**2.1.30 Rückenschutz, verzinkt, Länge 7,9m**
Liefern und einbauen eines Rückenschutzes für zuvor beschriebene Steigleiter aus Stahl, teilkreisförmig, mit Längsstäben.

Ausführung wie folgt:
Stahlsorte:  S235 JR
Lichte Weite: ca. 70 cm
Rückenschutzlänge: ca. 7,9 m
Abstand der Bügel: max. 1,50 m
Bügelquerschnitt: ca. 50 x 5 mm
Korrosionsschutz: Feuerverzinkung
Menge: 1,000 Stck

**2.1.40 Holmbügel/-verlängerung, verzinkt**
Zulage zu Steigleiter.

Holmbügel bzw. Holmverlängerungen, passend zu zuvor beschriebenen Leiter, als Verlängerung von Treppenholmen, für den sicheren Ein- und Ausstieg auf die Dachebene,

Ausführung wie folgt:
Länge:  passend zur Leiter, ca. 1,0m
Korrosionsschutz: Feuerverzinkung
Holmbügellänge: bis ca. 1,20m
Menge: 2,000 Stck

**2.1.50 Austrittpodest als Dachübergang mit Abstieg, verzinkt**
Austrittpodest im Bereich der Dachfläche (über der Attika), als ebenengleicher Austritt von der Leiter auf das Dach, inkl. Abstiegsleiter und verzinktem Gitterrost.

Die kraftschlüssige Befestigung an den Holmen der Stahlleiter und zwei höhenverstellbaren Standfüßen als Auflager auf der Dachfläche sind gem. statischen Erfordernissen einzukalkulieren, einschließlich aller weiteren notwendigen Befestigungkonstruktionen für das Austrittpodest gemäß Zulassung.

Bautenschutzmatten sind unter jeden Fuß mit einzuplanen.

Ausführung wie folgt:
Überstieg mit Gitterrost: LxB = ca. 110 x 60 cm
Maschenweite Giro: ca. 33 x 33 mm, Tragstab 40 x 2 mm
am Podest flankierende L-Winkel: ca. 6 cm hoch

Geländerbügel, beidseitig mit Abstiegsleiter auf Dachfläche
Korrosionsschutz: Feuerverzinkung
Menge: 1,000 Stck

**2.1.60 Sicherheitsbügel**
Sicherheitsbügel am Austrittspodest Innen liefern und montieren.
Passend zum System des Überstiegs.
Sicherheitsbügel mit Rückhohlfeder.
Ausführung: Verzinkt.
Menge: 1,000 Stck

**2.1.70 Gehwegplatte mit Bautenschutzmatte**
Gehwegplatte, 50x50x5cm mit Bautenschutzmatte, d= 20mm liefern und auf die Ausstiegsleiter unter die Fußplatten stellen.
Menge: 2,000 Stck

**2.1.80 Aufstiegssperre Steigleiter**
Zulage zu Steigleiter.

Liefern und einbauen einer Aufstiegssperre für zuvor beschriebene Steigleiter, inkl. Scharnieren zur nachträglichen Montage an den Treppenholmen und einer Absperrmöglichkeit z.B. mit Vorhängeschloss (siehe Bild).

Ausführung wie folgt:
Türblatt:  mehrfach gekantet
Abmessungen: ca. 0,60 x 1,80 m
Material:  feuerverzinktes Blech
Verschluss:  Vorrichtung für Vorhängeschloss

Beispiel:
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Menge: 1,000 Stck

#### Abschnitt 2.2 Steigleiter, Höhe 4,0m

**2.2.10 Steigleiter aus Stahl, als Dachzugang, Höhe 4,0m**
Liefern und einbauen einer Steigleiter an der bestehenden Beton-Aussenfassade.

Als Leiter außerhalb des Bauwerks zum Aufstieg auf die Dachfläche, Ausführung in Anlehnung an DIN 24 532, Ausführung mit Rückenschutz (Rückenschutz, Holmbügel  und Austrittspodest werden gesondert vergütet).

Die kraftschlüssige Befestigung an der bestehenden Aussenwand des Gebäudes ist gem. statischen Erfordernissen einzukalkulieren, einschließlich aller weiteren notwendigen Befestigungkonstruktionen für die Steigleiter gemäß Zulassung.

Es ist zu beachten, dass für das später angebrachte WDVS ein Wandaufbau von ca. 16+2cm = 18cm dazukommt.

Einzukalkulieren sind die Montagebügel (ca. 4 Stck.) für die Leiter. Die Montagebügel werden an ein Stahlschwert t=20mm angeschraubt. Das Stahlschwert wird als Zulage gesondert vergütet.

Ausführung wie folgt:
Stahlsorte:  S235 JR
Sprossenabstand: maximal ca. 280 mm
Holmenabstand: Achsmaß ca. 600 mm
Aufstiegshöhe: bis ca. 4,0 m
Korrosionsschutz: Feuerverzinkung
Befestigungspunkte: ca. 4 St.
Abstand z. Gebäude: ca. 46 cm
Menge: 1,000 Stck

**2.2.20 Zulage Steigleiter, Stahlschwert Länge 290mm**
Zulage Steigleiter für Stahlschwert zur Befestigung der Steigleiter für das spätere WDVS an der Fassade.

Flachstahlschwert mit Lochung für die Montage des Steigleiterbügels mit angeschweißter Kopfplatte und vier Bohrungen, inkl. Befestigungsmittel.

Stahlwert und Kopfplatte:

Stahlsorte:  S235 JR
Profil:  Flachstahl ca. 290x120x20mm
  Kopfplatte ca. 150x150x20mm
Oberfläche:  verzinkt
Menge: 4,000 Stck

**2.2.30 Rückenschutz, verzinkt, Länge 2,0m**
Liefern und einbauen eines Rückenschutzes für zuvor beschriebene Steigleiter aus Stahl, teilkreisförmig, mit Längsstäben.

Ausführung wie folgt:
Stahlsorte:  S235 JR
Lichte Weite: ca. 70 cm
Rückenschutzlänge: ca. 2,0 m
Abstand der Bügel: max. 1,50 m
Bügelquerschnitt: ca. 50 x 5 mm
Korrosionsschutz: Feuerverzinkung
Menge: 1,000 Stck

**2.2.40 Holmbügel/-verlängerung, verzinkt**
Zulage zu Steigleiter.

Holmbügel bzw. Holmverlängerungen, passend zu zuvor beschriebenen Leiter, als Verlängerung von Treppenholmen, für den sicheren Ein- und Ausstieg auf die Dachebene,

Ausführung wie folgt:
Länge:  passend zur Leiter, ca. 1,0m
Korrosionsschutz: Feuerverzinkung
Holmbügellänge: bis ca. 1,20m
Menge: 2,000 Stck

**2.2.50 Austrittpodest als Dachübergang mit Abstieg, verzinkt**
Austrittpodest im Bereich der Dachfläche (über der Attika), als ebenengleicher Austritt von der Leiter auf das Dach, inkl. Abstiegsleiter und verzinktem Gitterrost.

Die kraftschlüssige Befestigung an den Holmen der Stahlleiter und zwei höhenverstellbaren Standfüßen als Auflager auf der Dachfläche sind gem. statischen Erfordernissen einzukalkulieren, einschließlich aller weiteren notwendigen Befestigungkonstruktionen für das Austrittpodest gemäß Zulassung.

Bautenschutzmatten sind unter jeden Fuß mit einzuplanen.

Ausführung wie folgt:
Überstieg mit Gitterrost: LxB = ca. 110 x 60 cm
Maschenweite Giro: ca. 33 x 33 mm, Tragstab 40 x 2 mm
am Podest flankierende L-Winkel: ca. 6 cm hoch

Geländerbügel, beidseitig mit Abstiegsleiter auf Dachfläche
Korrosionsschutz: Feuerverzinkung
Menge: 1,000 Stck

**2.2.60 Sicherheitsbügel**
Sicherheitsbügel am Austrittspodest Innen liefern und montieren.
Passend zum System des Überstiegs.
Sicherheitsbügel mit Rückhohlfeder.
Ausführung: Verzinkt.
Menge: 1,000 Stck

**2.2.70 Gehwegplatte mit Bautenschutzmatte**
Gehwegplatte, 50x50x5cm mit Bautenschutzmatte, d= 20mm liefern und auf die Ausstiegsleiter unter die Fußplatten stellen.
Menge: 2,000 Stck

#### Abschnitt 2.3 Geländer

**2.3.10 Neues Geländer, verzinkt, Höhe ca. 1,00m**
Geländer liefern und montieren, wie Bestand.

Stahlsorte S235 JR,
Oberfläche feuerverzinkt

Geländer, geschweißt
Profile z.B.:
Geländerpfosten:  QR 50x30x4mm
Handlauf:  QR 50x30x4mm
Untergurt:  QR 50x30x4mm
Flachstahlsprossen, senkrechtFL  30x10m, a= 12cm
Kopfplatte für Pfosten:  ca. FL 150x150x20mm
Stahlschwert:  ca. FL 150x20mm,
  Länge ca. 270mm
Pfostenabstand:  ca. 2,00 m
Effektive Höhe ab OK Attika: 1,00 m

Inkl. Kopfplatten mit Bohrungen für den seitlichen Anschluss an die Stahlbühne und Stahlschwert, inkl. den Befestigungsmittel, ink. End- und Eckausbildungen.

Einzukalkulieren ist der statische Nachweis für die Profile und die Anschlüsse.

Einbauort: Achse A-B/2
Siehe Detail: 01(4-5)
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Bestehendes Geländer
Menge: 9,000 m

*Hinweis: Hinweis:*
Hinweis:
Im Nachgang der Metallbau-/Schlosserarbeiten wird ein Wärmedämmverbundsytem an die Fassade angebracht.
Der Aufbau beträgt hier 16+2=18cm.
Deshalb muss das bestehende Geländer für die Neumontage hinsichtlich des Befestigungspunktes an der Fassade neu hergestellt werden.

**2.3.20 Bestehendes Geländer wieder einbauen, Montageschwert ergänzen**
Bestehendes Geländer wieder einbauen, umbauen/ergänzen, inkl. aller erforderlicher Hilfsmittel und neuen Befestigungsmitteln.

Liefern und montieren eines Stahlschwertes mit Kopfplatte inkl. Bohrungen und Befestigungsmitteln:
Stahlsorte S235 JR,
Oberfläche feuerverzinkt
Kopfplatte für Pfosten:  ca. FL 150x150x20mm
Stahlschwert:  ca. FL 150x20mm,
  Länge ca. 270mm

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Menge: 15,000 m

#### Abschnitt 2.4 Trapezblech

*Hinweis: Hinweis*
Allgemeine Hinweise:
Alle Bauteile sind frei Baustelle zu liefern und zu montieren.
Deckanstrichfarbe nach Angaben des AG,  wenn nicht anders beschrieben.
Oberflächenschutz gem. ZTV.
Alle Anschlussteile, Verbindungsmittel, etc. sind einzukalkulieren.

Sämtliche Zuschnitte, gerade oder schräge, sind in den unten genannten Positionen mit einzukalkulieren. Diese werden nicht gesondert vergütet.

Ausführungshöhe der nachfolgenden Positionen ist bei ca. 3,30m.

**2.4.10 Trapezblechdach, Profil 150/250, t= 1,00mm**
Beidseitig feuerverzinkt,
sichtbare Oberfläche bandbeschichtet mit Acrylat / Polyester,
Rückseite schutz lackiert,
Schichtdicke, 25 mym (PE)
Schichtdicke, 10 mym (RSL)
gemäß DIN 55 928 Teil 8 und DIN 18 807, Teil 1
Untersicht in RAL Farbton nach Angaben AG und Bestand.

Liefern und nach den Fachregeln des IFBS auf
vorhandener Unterkonstruktion aus Stahlbeton-Unterzug montieren.

Einschl. der Lieferung aller nach statischer Berechnung
erforderlicher bauaufsichtlich zugelassener nichtrostender Verbindungs- und Befestigungselemente.

Ausführung mit gleichen Stützweiten, a= 5,00m

einschl. Passfelder, biegesteife Stöße sind einzukalkulieren.
max. Durchbiegung: l / 300
Profilhöhe:  150 mm
Profilstärke:  1.00 mm, entspr. statischer Berechnung
Stützweite:  bis ca.5,00 m
Einbauhöhe: ca.+ 3,30 m ab OK FFB
Einbauort:  Dach

Siehe Detail D01(7)

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Menge: 42,000 m²

**2.4.20 Randwinkel, t= 2mm, Abwicklung ca. 870mm**
Randwinkel aus beschichtetem Stahlblech liefern und einbauen.
Abwicklung ca. 870mm,
1-fach gekantet,
Stärke ca. t= 2mm,
RAL Farbton nach Angaben AG = Trapezblechfarbe,

Als Randeinfassung für die Dämmung und Einfassung des Dachaufbaus.
Menge: 25,000 lfm

**2.4.30 Einfassungswinkel, t=2mm, Abwicklung ca. 750mm**
Einfasswinkel aus beschichtetem Stahlblech liefern und einbauen.
RAL Farbton nach Angaben AG = Trapezblechfarbe,
Abwicklung ca. 750mm,
2-fach gekantet,
Stärke ca. t= 2mm

Als Randeinfassung für das Trapezblech im Innenbereich.
Menge: 25,000 lfm

**2.4.40 Stahlwinkel als Randauflager, 200x150x15mm**
Stahlwinkel als Randauflager, für Trapezblech.
Randauflagewinkel mit Bohrlochung, verzinkt in den
Abmessungen:
BxHxt = 200x150x15mm

Inklusive aller notwendiger Befestigungsmitteln in Stahlbetonunterzug/-wand.

Siehe Detail: D01(7)

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Menge: 3,500 m

### Bereich 3 Arbeiten auf Nachweis

#### Abschnitt 3.1 Taglohnarbeiten

*Hinweis: Bieterhinweis Lohn*
Stundenlohnarbeiten, Mischlohn
Stundenlohnarbeiten, Mischlohn (gemäß Zuschlagskalkulationsblatt)

Vergütung von Stundenlohnarbeiten

Stundenlohnarbeiten dürfen nur mit ausdrücklicher Genehmigung der
Bauleitung ausgeführt werden. Stundenlohnnachweise
(Taglohnrapporte) müssen nach Vorgabe des AG am Folgetag der
Leistung oder wöchentlich der Bauleitung des AG zur Unterschrift
vorgelegt werden. Später vorgelegte Rapporte werden nicht mehr
anerkannt (s. ZV, Pkt. 15).

Als Stundenverrechnungssatz ist ein Mischlohn, der sich aus dem Mix
der verschiedenen Berufs -, Lohn- und Gehaltsgruppen, welche für die
Ausführung des Vertrages notwendig sind, als Mittelwert
zusammensetzt ( z. B. für die Ausführung Obermonteur, Monteur,
Facharbeiter, Hilfsarbeiter, Auszubildender).

Der Bieter versichert ausdrücklich, dass der angebotene Mischlohn
Stundenverrechnungssatz sowie Stoff- und Gerätekosten unter
Beachtung der preislichen Vorschriften ermittelt wurde und etwa
bestehende Regelungen in Kontrakten nicht überschreitet.

Kalkulationshinweis:
Die angebotenen Stundenverrechnungssätze gelten für die reine
Arbeitszeit und beinhaltet alle Nebenkosten, insbesondere auch
Lohnnebenkosten, Sozialkosten, Wagnis und Gewinn,
Mehrarbeitszuschläge, Auslösung, Schmutz- und andere
Erschwerniszulagen, Kleingeräte (= Geräte, die 1 Mann in den Händen
halten kann),
Vermögensbildung, Aufsicht und dispositive Tätigkeiten.

Regelmässige Arbeitszeit gemäss den vertraglichen Bedingungen!
Wenn im Einzelnen nichts anderslautend geregelt ist, dann gilt als
normale Arbeitszeit Montag bis Samstag 6:00 Uhr bis 19:00 Uhr.

Zusätzliche Nachtarbeit und Arbeiten an Sonn- und Feiertagen werden
gemäß den nachfolgenden Stundensätzen vergütet, wenn nicht im
Vertrag gesondert geregelt (auf den Nebenkostenanteil der
Stundensätze werden keine Zuschläge bezahlt).

**3.1.10 Mischstundensatz Normalarbeitszeit**
Mischstundensatz für Normalarbeitszeit Montag bis Samstag.
Menge: 20,000 Std
